# TORRE

- Propiedad del archivo: SOFT S.A.
- Formato: FIEBDC-3/2002
- Programa: Presto 8.8
- Fecha de los precios: 31/08/2024
- Divisa: EUR
- Código: TORRE (28/04/2021)
Importe: 72200

## TRADUCCIÓN
Importe: 1436.8

**INGLES PANEL**
2960 × 0.08 = 236.80
Traducción al inglés de los textos más significativos de los panels interpretativos.
Estimación conteo de palabras:
- Paneles grandes: 150 palabras (9 uds)
- Paneles medianos o texto vinilos corte: 115 palabras (14 uds)

| Medición | Uds. | Largo | Parcial |
|---|---|---|---|
|  | 9 | 150 | 1350.00 |
|  | 14 | 115 | 1610.00 |
| Total |  |  | 2960 |

**INGLES INTERA**
15000 × 0.08 = 1200.00
Traducción al inglés de los textos de los interactivos (interacti bilingüe):
Estimación conteo de palabras:
- Interactivo mesa táctil sala grafitos: 7.500 palabras.
- Interactivo sala acceso: 7.5000 palabras.

## DISEÑ-GRAFICO (29/04/2021)
Importe: 3574.55

### DIS_P.SOTANO (25/06/2024)
Importe: 652.97

**DIS_PS-G1** (25/06/2024)
1 × 25.12 = 25.12
Diseño gráfico y maquetación de elementos gráficos y paneles interpretativos.
Texto integrado en mueble.
Dimensiones totales: 35x70 cms.

**DIS_PS-G2**
5 × 125.57 = 627.85
Diseño gráfico y maquetación de elementos gráficos y paneles interpretativos.
Panel (caja de luz) ubicada en arcones.
Dimensiones: 141x36 cms

### DIS_P.PRIMERA (29/04/2021)
Importe: 100.48

**DIS_P1-G2** (29/04/2021)
4 × 25.12 = 100.48
Diseño gráfico y maquetación de elementos gráficos y paneles interpretativos.
Texto integrado en mueble.
Dimensiones totales: 35x70 cms.

### DIS_P.SEGUNDA (09/05/2021)
Importe: 2285.34

**DIS_P2-G1**
5 × 209.28 = 1046.40
Diseño gráfico y maquetación de elementos gráficos y paneles interpretativos.
Panel interpretativo.
Dimensiones totales: 75x200 cms.

**DIS_P2-G2**
3 × 209.28 = 627.84
Diseño gráfico y maquetación de elementos gráficos y paneles interpretativos.
Panel interpretativo
Dimensiones totales: 75x200 cms.

**DIS_P2-G3** (09/05/2021)
1 × 230.21 = 230.21
Diseño gráfico y maquetación de elementos gráficos y paneles interpretativos.
Panel interpretativo.
Dimensiones totales: 95x200 cms.

**DIS_P2-G4**
1 × 238.58 = 238.58
Diseño gráfico y maquetación de elementos gráficos y paneles interpretativos.
Panel interpretativo.
Dimensiones totales: 100x200 cms.

**DIS_P2-G5**
1 × 62.78 = 62.78
Diseño gráfico y maquetación de elementos gráficos y paneles interpretativos.
Texto integrado en mueble.
Dimensiones totales: 75x100 cms.

**DIS_P2-G6**
1 × 79.53 = 79.53
Diseño gráfico y maquetación de elementos gráficos y paneles interpretativos.
Texto integrado en mueble.
Dimensiones totales: 95x100 cms.

### DIS_P.TERRAZA
Importe: 535.76

**DIS_PC-G1**
4 × 133.94 = 535.76
Diseño gráfico y maquetación de elementos gráficos y paneles interpretativos.
Panel interpretativo.
Vinilo polimérico DCAL impreso con tintas UV (excelente resistencia a los químicos y a los arañazos. Libre de níquel y alta densidad de color) y laminado de protección polimérico DCAL con protección UV.
Dimensiones totales: 50x100cms.

## IMPRESION (29/04/2021)
Importe: 3619.79

### IM_P.SOTANO (29/04/2021)
Importe: 1213.83

**IMP_PS-G1** (25/06/2024)
1 × 20.93 = 20.93
Vinilo de corte (texto en mueble).
Dimensiones: 35x70 cms.
Pruebas de impresión y montaje incluidos.

**IMP_PS-G2** (29/04/2021)
5 × 238.58 = 1192.90
Panel de caja de luz (gráfica retroiluminada) formada por metacrilato blanco opal de 5mm de espesor con vinilo adherido (impresión a todo color):
Dimensiones: 141x36 cms.
Pruebas de impresión y montaje incluidos.

### IM_P.CERO (09/05/2021)
Importe: 25.12

**IMP_P0-G1** (09/05/2021)
2 × 12.56 = 25.12
Vinilo de corte con logotipo (blanco). Dimesniones 25x25 cms.
Pruebas de impresión y montaje incluidos.

### IM_P.PRIMERA (29/04/2021)
Importe: 108.84

**IMP_P1-G1** (09/05/2021)
2 × 12.56 = 25.12
Vinilo de corte (logotipo en mobiliario).
Dimensiones: 25x25 cms.
Pruebas de impresión y montaje incluidos.

**IMP_P1-G2** (29/04/2021)
4 × 20.93 = 83.72
Vinilo de corte (texto en mueble).
Dimensiones: 35x70 cms.
Pruebas de impresión y montaje incluidos.

### IM_P.SEGUNDA (29/04/2021)
Importe: 1786.48

**IMP_P2-G1** (25/06/2024)
5 × 167.43 = 837.15
Panel con impresión de vinilo a todo color sobre planca de Dibond o Composite (e: 3mm) con bastidor de madera (3cms) rehundido. Descolgado de las vigas del techo.
Vinilo monomérico LG impreso con tintas UV (excelente resistencia a los químicos y a los arañazos. Libre de níquel y alta densidad de color).
Dimensiones: 75x200 cms.
Pruebas de impresión y montaje incluidos.

**IMP_P2-G2** (29/04/2021)
3 × 100.46 = 301.38
Panel impresión de vinilo a todo color montado directamente sobre mobilairio museográfico.
Vinilo monomérico LG impreso con tintas UV (excelente resistencia a los químicos y a los arañazos. Libre de níquel y alta densidad de color).
Dimensiones: 75x200cms.
Pruebas de impresión y montaje incluidos.

**IMP_LOGO_P2** (29/04/2021)
3 × 12.56 = 37.68
Vinilo de corte con logotipo (blanco). Dimesniones 25x25 cms.
Pruebas de impresión y montaje incluidos.

**IMP_P2-G3** (09/05/2021)
1 × 133.94 = 133.94
Panel impresión de vinilo a todo color montado directamente sobre mobilairio museográfico.
Vinilo monomérico LG impreso con tintas UV (excelente resistencia a los químicos y a los arañazos. Libre de níquel y alta densidad de color).
Dimensiones: 95x200cms.
Pruebas de impresión y montaje incluidos.

**IMP_P2-G4** (25/06/2024)
1 × 212.63 = 212.63
Panel con impresión de vinilo a todo color sobre planca de Dibond o Composite (e: 3mm) con bastidor de madera (3cms) rehundido. Descolgado de las vigas del techo.
Vinilo monomérico LG impreso con tintas UV (excelente resistencia a los químicos y a los arañazos. Libre de níquel y alta densidad de color).
Dimensiones: 100x200cms.
Pruebas de impresión y montaje incluidos.

**IMP_P2-G5** (09/05/2021)
1 × 117.2 = 117.20
Vinilo de corte (texto en mueble).
Dimensiones: 75x100 cms.
Pruebas de impresión y montaje incluidos.

**IMP_P2-G6** (09/05/2021)
1 × 146.5 = 146.50
Vinilo de corte (texto en mueble).
Dimensiones: 95x100 cms.
Pruebas de impresión y montaje incluidos.

### IM_P.TERRAZA (29/04/2021)
Importe: 485.52

**IMP_PC-G1** (29/04/2021)
4 × 121.38 = 485.52
Panel impresión de vinilo laminado polimérico a todo color apto para exterior.
Vinilo polimérico DCAL impreso con tintas UV (excelente resistencia a los químicos y a los arañazos. Libre de níquel y alta densidad de color) y laminado de protección polimérico DCAL con protección UV.
Dimensiones: 50x100cms + sangre
Pruebas de impresión y montaje incluidos.

## MOBILIARIO (28/04/2021)
Importe: 18299.66

### P_SOTANO (28/04/2021)
Importe: 11083.53

**PS-A** (15/09/2024)
5 × 586 = 2930.00
Arcones para torre del homenaje (150 x 70 x 50 cm.) según
diseño aportado. Fabricados en DM 19mm rechapado en madera de pino barnizado. Fondo y laterales de caja retroiluminada pintado en blanco.

**PS-B** (28/04/2021)
1 × 393.45 = 393.45
Mueble multimedia para torre del homenaje (80 x 50 x 32 cm.)
realizado en DM 16mm lacado en color marron, según diseño
aportado,

**PS-C** (28/04/2021)
2 × 410.2 = 820.40
Tarima esquina para sotano (133/110 x 80 x 15 cm.) realizadas
en DM 16mm lacado en color marron, según
diseño aportado.

**PS-D** (28/04/2021)
6 × 385.08 = 2310.48
Tarima modulo para sotano (150 x 80 x 15 cm.) realizadas en
DM 16mm lacado en color marron.

**PS-E** (09/05/2021)
1 × 439.5 = 439.50
Tarima esquina para sótano (183/160 x 80 x 15 cm.) realizadas
en DM 16mm lacado en color marrón, según
diseño aportado.

**PS-F** (29/04/2021)
4 × 1004.56 = 4018.24
Banco metálico, según diseño aportado, formado por chapa (e:10mm) plegada con nervadura de refuerzo bajo asiento. Terminación lacado al horno.
Dimensiones: 130x45x45 cms

**PS-G** (16/09/2024)
1 × 171.46 = 171.46
Columna hueca para albergar botón antivandálico que lanza el audiovisual de la sala. Dimensiones (10 x 10 x 90 cm.) realizado
en DM 16mm lacado en color marrón, según diseño aportado.

### P_CERO (25/06/2024)
Importe: 1088.27

**P0-A** (25/06/2024)
1 × 1088.27 = 1088.27
Mueble multimedia para sala grafitos (190 x 100 x 75 cm.)
realizado en DM 16mm lacado en color marron, según diseño
aportado,

### P_PRIMERA (25/06/2024)
Importe: 1339.41

**P1-A** (25/06/2024)
1 × 1339.41 = 1339.41
Mueble multimedia para sala acceso (230 x 100 x 75 cm.)
realizado en DM 16mm lacado en color marron, según diseño aportado

### P_SEGUNDA (28/04/2021)
Importe: 3365.29

**P2-A** (28/04/2021)
2 × 1423.13 = 2846.26
Mueble en L para sala superior realizado en DM 16mm con entramado de listones con sección 50x50 mm en la base para soportar listones volados con sección 70x40mm, que sirvan de apoyo a la mesa volada P2-B. Con registro lateral para mantenimiento de TV encastrada, con cerradura oculta.
lacado en color marron, según diseño y medidas aportadas (120x100x205 cms).

**P2-B** (28/04/2021)
1 × 519.03 = 519.03
Mesa volada para mueble libro en sala superior (225 x 100 x 9,6 cm.) realizado en DM 16mm (superior y laterales) y DM 10mm (inferior) lacado en color marron.

### P_CUBIERTA (29/04/2021)
Importe: 1423.16

**PC-A** (29/04/2021)
4 × 355.79 = 1423.16
Soporte de paneles interpretativos para exterior, según diseño aportado.
Fabricado en chapa galvanizada 5mm espesor. Terminación lacado al horno.

## MAQUE-RECREAC (09/05/2021)
Importe: 9710.79

### MAQ_P.PRIMERA
Importe: 3306.69

**MAQ_P1-R1**
1 × 2929.98 = 2929.98
Maqueta-sección de la Torre del Homenaje del Castillo de Cuevas del Almazora.
Escala 1:20.
Terminación Realista
Dimensiones generales: 67x60x86 cms

**MAQ_P1-R2**
1 × 376.71 = 376.71
Replica de revoltón historiado o molde de revoltón historiado del techo elaborado con escayola.
escala 1:1

### MAQ_P.SEGUNDA
Importe: 1004.56

**MAQ_P2-R1**
2 × 502.28 = 1004.56
Maqueta réplica histórica de navío español y barco pirata

### MAQ_P.SOTANO (09/05/2021)
Importe: 5399.54

**MAQ_PS-R1** (09/05/2021)
1 × 1506.84 = 1506.84
Réplica de armadura medieval completa montada S. XVI

**MAQ_PS-R2** (09/05/2021)
6 × 523.21 = 3139.26
Réplicas de armas de fuego s.XVI/s.XVII para incorporar en arcones de planta sótano.
Espingardas, mosquetes, arcabuces, trabucos, etc.

**MAQ_PS-R2_** (09/05/2021)
4 × 188.36 = 753.44
Réplicas de armas s.XVI/s.XVII para incorporar en arcones de planta sótano.
Espadas, dagas, arcos, ballesta, etc...

## AUDIOVISUALES (28/04/2021)
Importe: 13315.35

### AUD_P.SEGUNDA (28/04/2021)
Importe: 5357.68

**P2-E1_VIGIA** (28/04/2021)
1 × 2678.84 = 2678.84
Audioviual para visualización en planta superior de la Torre.
Temática a tratar: el vigía de la Torre del Castillo de Cuevas del Almanzora
Personaje histórico protagonista: vigía de la Torre.
Elaboración y desarrollo de guion narrativo
Caracterización de personaje histórico (vigía de la Torre).
Actor con experiencia profesional
Narración en idioma español
Traducción y subtitulaje en inglés
Uso de efectos visuales para ambientación en época histórica
Duración aproximada: 4 minutos
Resolución de vídeo: Full HD (1920 x 1080 px)

**P2-E1_PIRATA** (28/04/2021)
1 × 2678.84 = 2678.84
Audioviual para visualización en planta superior de la Torre.
Temática a tratar: el pirata
Personaje histórico protagonista: pirata
Elaboración y desarrollo de guion narrativo
Caracterización de personaje histórico (vigía de la Torre).
Actor con experiencia profesional
Narración en idioma español
Traducción y subtitulaje en inglés
Uso de efectos visuales para ambientación en época histórica
Duración aproximada: 4 minutos
Resolución de vídeo: Full HD (1920 x 1080 px)

### AUD_P.SOTANO
Importe: 5357.67

**AUD_PS-E1**
1 × 5357.67 = 5357.67
Audiovisual para proyección en planta sótano (incluye)
Temática a tratar: armas antiguas usadas para el ataque y la defensa de la Torre del Castillo de Cuevas del Almanzora. La vida militar en la torre.
Personaje histórico protagonista: maestro armero de la Torre.
Elaboración y desarrollo de guion
Caracterización de personaje histórico (maestro armero).
Actor con experiencia profesional.
Narración en idioma español
Traducción y subtitulaje en inglés
Uso de efectos visuales para ambientación en época histórica
Duración aproximada: 5 minutos
Resolución de vídeo: Full HD (1920 x 1080 px)

### AUD_P.BAJA (16/09/2024)
Importe: 1300

**AUD_P0-E1** (16/09/2024)
1 × 1300 = 1300.00
Audioviual sobre los grafitos de la planta baja de la Torre.
Temática a tratar: grafitos de la planta baja de la Torre.
Narración en idioma español
Traducción y subtitulaje en inglés
Duración aproximada: 3 minutos
Resolución de vídeo: Full HD (1920 x 1080 px)

### AUD_P.PRIMERA (16/09/2024)
Importe: 1300

**AUD_P1-E1** (16/09/2024)
1 × 1300 = 1300.00
Audioviual sobre los grafitos de la planta primera de la Torre.
Temática a tratar: grafitos de la planta prmiera de la Torre.
Narración en idioma español
Traducción y subtitulaje en inglés
Duración aproximada: 3 minutos
Resolución de vídeo: Full HD (1920 x 1080 px)

## INTERACTIVOS (16/09/2024)
Importe: 7600

### INT_P.CERO (16/09/2024)
Importe: 3800

| Medición | Uds. | Parcial |
|---|---|---|
|  | 1 | 1.00 |
| Total |  | 1 |

**INT_P0-E1** (16/09/2024)
1 × 3800 = 3800.00
Interactivo para la sala de grafitos, implementado para usarse en pantalla táctil horizontal.
Incluirá:
- Diseño y programación para sistema Windows.
- Visualización de imágenes en alta resolución con zoom.
-Explicación de los diversos grafitos de modo interactivo.
- Incluye audiovisual de 3 minutos de duración aproximada (AUD_P0-E1)

### INT_P.PRIMERA (16/09/2024)
Importe: 3800

| Medición | Uds. | Parcial |
|---|---|---|
|  | 1 | 1.00 |
| Total |  | 1 |

**INT_P1-E1** (16/09/2024)
1 × 3800 = 3800.00
Interactivo para la sala de acceso, implementado para usarse en pantalla táctil horizontal.
Temática a desarrollar:
- sistemas defensivos del castillo y de la Torre.
- tipologías de torres.
- explicación de los diversos grafitos de modo interactivo.
- Resproducción de audiovisual de 3 minutos de duración aproximada (AUD_P1-E1)
Incluirá:
Diseño y programación para sistema Windows.
Visualización de imágenes en alta resolución con zoom.

## EQUIPOS
Importe: 13121.17

### EQ_P.SOTANO
Importe: 3767.1

**EQ_PS-E1**
1 × 2176.55 = 2176.55
- Proyector de vídeo modelo OPTOMA ZH520 FullHD DLP láser. Zoom 1.3. Distancia de proyección (1m - 8m). 5500 lúmenes. Distancia de tiro 1.13:1 - 1.47:1
- Soporte proyector extensible 80 a 145 cms
- Cables de conexión eléctrica, de audio y HDMI
- Instalación y puesta en funcionamiento del sistema

**EQ_PS-E2**
4 × 62.78 = 251.12
- 4 altavoces (2 parejas) 100w estéreo.
- Cables de conexión de audio.
- Instalación y puesta en funcionamiento del sistema

**EQ_PS-E3**
1 × 586 = 586.00
- Etapa de potencia JBSYSTEMS VX-200 2x100 W RMS con entrada audio jack
- Mesa mezclas
- Adaptador minijack a jack
- Cables de conexión.
- Instalación en mueble ubicado bajo escalera y puesta en funcionamiento del sistema.

**EQ_PS-E4**
1 × 753.43 = 753.43
- Reproductor multimedia profesional Brightsign HD5 HD225 con instalación de botón antivandálico para lanzar reproducción de audiovisual.
- Cables de conexión.
- Pulsador de accionamiento del audiovisual mediante botón antivandálico de acero inoxidable. Este estará en soporte vertical sobre la tarima de la sala.
- Instalación en mueble ubicado bajo escalera y puesta en funcionamiento del sistema.

### EQ_P.CERO (04/09/2024)
Importe: 4980.96

**EQ_P0-E1** (04/09/2024)
1 × 4980.96 = 4980.96
Sistema multimedia formado por:
MONITOR TÁCTIL 55" FULLHD ELOTOUCH
Monitor táctil color negro grafito. Formato mde imagen 16:9. Backlight por LED. Uso vertical/horizontal y "face up" cara arriba.
Modelo con pantalla tácil multitouch 12T TouchPro, tecnología capacitiva proyectada y cristal frontal endurecido con resistencia IK07 y test de impactos UL-60950.
Resolución óptima FHD de 1920x1080 1080p HD. Brillo de 450 cd/m2. Ángulos de visión horizontal/vertical de 178º. Ratio de contraste 1100:1. Menús OSD accesibles desde la pantalla táctil, conector RJ45 solo para mando a distancia por cable opcional para acceso a los menús OSD.
Interfaz táctil USB. Fuente de alimentación interna. Sensor frontal de luz ambiente con control inteligente grdual de brillo. Sistema de control de temperatura interna en tiempo real con modeo de protección térmica para evitar daños en el monitor en caso de sobre-temperatura.
Ajustes RTC, posibilidad de progrmar la hora de encindido/apagado del monitor cualquier día de la semana de manera independiente. Entrada analógica VGA, 2 entradas HDMI 1.3, entrada Display Port 1.1a, uerto GPIO, entrada de audio y salida de audio para cascos. Anclajes porteriores estándar VESA MISS-F, 400x400 mm. 4 altavoces estéros de 5 vatios integrados en el monitor.
- Mini PC Tipo NUC o equivalente, procesador Intel i5 o Ryzen 5, 8GB Ram y SSD de 256GB con sistema operativo Windows 11 x64.
- Cable HDMI 1m.
- Sistema de ventilación con 2 ventiladores 5V conectados a puertos USB
- Pareja de altavoces activos para conexión a PC. Potencia mínima 20 W RMS.
- Incluye instalación y puesta en funcionamiento del sistema multimedia e instalción de pulsador para su encendido y apagado sencillo.

### EQ_P.PRIMERA (17/09/2024)
Importe: 1861.71

**EQ_P1-E1** (17/09/2024)
1 × 1861.71 = 1861.71
Equipo interactivo formado por:
- Pantalla táctil 32" multitouch LED FullHD con conexión USB.
- Mini PC Tipo NUC o equivalente, procesador Intel i5 o Ryzen 5, 8GB Ram y SSD de 256GB con sistema operativo Windows 11 x64.
- Sistema de ventilación con 2 ventiladores 5V conectados a puertos USB.
- Cable HDMI 1m.
- Pareja de altavoces activos para conexión a PC. Potencia mínima 20 W RMS.
- Instalación de botón para encender y apagar mini PC.

### EQ_P.SEGUNDA
Importe: 2511.4

**EQ_P2-E1**
2 × 1255.7 = 2511.40
Equipo multimedia formados por:
- Pantalla LED TV 55" 4K, entrada HDMI, entrada USB con reproducción de vídeo, altavoces integrados, borde slim.
- Reproductor multimedia profesional Brightsign HD5 HD225 con instalación de botón antivandálico para
lanzar reproducción de audiovisual.
- Instalación y puesta en funcionamiento.

| Medición | Uds. | Parcial |
|---|---|---|
| Personaje histórico vigia | 1 | 1.00 |
| Personaje histórico pirata | 1 | 1.00 |
| Total |  | 2 |

## ILUMINACION
Importe: 1521.89

**LUMINARIA LED**
24 × 35.16 = 843.84
Luminaria lineal LED para aplicaciones de exterior, espacios al aire libre
(Protección IP65). Flujo luminoso de 6945 lm (1389 lm/metro), en versión
3000 K. Vida útil de 50.000 horas. LED integrado. incluyendo carcasa de aluminio
inyectado color negro y difusor de policarbonato. i/p.p. de circuitos,
transformadores, conexion a cuadro eléctrico, interruptor y accesorios, incluso
montaje y conexiones; instalado según REBT. Medida la longitud ejecutada.

| Medición | Uds. | Largo | Parcial |
|---|---|---|---|
| Sótano LED Pared | 2 | 6 | 12.00 |
| Sótano LED Tarima | 2 | 6 | 12.00 |
| Total |  |  | 24 |

**LUZ LED ARCON**
5 × 72.83 = 364.15
Iluminación led para caja de luz retroiluminada formada por:
- Tira led 5 metros 72w IP20 12V color blanco neutro 3000ºK (uso interior).
- Transformador para tiras led 12V 85W interior IP20.
- Perfil de PVC con difusor integrado en mueble arcón para incrustar tira led (ubicado longitudinalmente en el cajón del arcón, para iluminar los elementos)
dentro del arcón cuando se abre la tapa).

**CAJ LUZ ARCON** (15/09/2024)
5 × 62.78 = 313.90
Iluminación led para caja de luz retroiluminada formada por:
- Tira led 5 metros 72w IP20 12V color blanco neutro 3000ºK (uso interior).
- Transformador para tiras led 12V 85W interior IP20.
- Adherido perimetralmente dentro dela caja de luz que hay dentro del arcón.
